# EVS Ausführung Gesamt
Angebotsaufforderung (GAEB 90, DA83)
Vergabenummer: 1
Währung: EUR
Auftraggeber: Energieversorgung Sylt, Sylt / Westerland

## Zusätzlicher Text
Lage der Baustelle: Insel Sylt Westerland
Die Baustelle liegt an der Friesischen Str. 53 in Westerland auf Sylt.
Die Baustelle ist von öffentlichen Straßen aus gut zu erreichen.
Eine Zufahrt vom Bahnweg ist möglich und wird bevorzugt.
Die Baustelle liegt innerhalb des Betriebsgeländes der EVS. Das Öffnen
des
Zufahrtstores wird elektronisch über eine Telefonnummer gesteuert. Der
Auftragnehmer (AN) erhält eine Zugangsberechtigung. Während der
Bauausführung wird eine zweite Zufahrt vom Bahnweg aus zur Verfügung
stehen.
Die in der beiliegenden Baustellenordnung angegebenen Hinweise auf Lärm-
und
Wasserschutz sind zu beachten.
Die Fläche und angrenzende Straßen ist bei Bedarf, mindestens jedoch
einmal täglich, zu reinigen.
Über die bereitgestellte Fläche wird dem AN im Rahmen der Nutzung
ausdrücklich die Verkehrssicherungspflicht übertragen, d.h. der AN hat
jederzeit Sorge dafür zu tragen, dass sich aus deren Zustand für die
Passanten keine besonderen Gefahren ergeben.
Der AN hat Auskünfte über die Lage der Leitungstrassen der Strom-, Gas-
und
Wasser- und Fernmeldeversorgung beim AG einzuholen.

## Zusätzlicher Text
Bodenverhältnisse
Der Boden ist sandig und durch vorhergehende Bauarbeiten für den
Rohrleitungsbau künstlich verändert. Der Boden der Mieten ist im Rahmen
der vorhergehenden Bauarbeiten untersucht und aufbereitet.

## Zusätzlicher Text
Baustellenordnung EVS
Es gilt die Baustellenordnung der Energieversorgung Sylt in der
aktuellen Fassung (2020-07-15). Die Baustellenordnung ist den Unterlagen
beigefügt.

## Zusätzlicher Text
Lärmschutz: örtliche Vorschriften
Die Inselverwaltung Sylt informiert, dass die Ruhezeiten nach Gemeinde-
und Amtsverordnung zum "Schutz vor schädlichen Einwirkungen durch
Luftverunreinigungen, Geräusche oder sonstige Emissionen" in den jeweils
zurzeit gültigen Fassungen zwischen 20:00 Uhr und 08:00 Uhr sowie
zwischen 13:00 Uhr 15:00 Uhr einzuhalten sind. Das Gelände der EVS ist
kein "bauplanerisch ausgewiesenes Gewerbegebiet".

Näheres unter:
https://gemeinde-sylt.de/pdf/formulare-online/Emissionsschutzgesetz.pdf

Ausnahmegenehmigung ist möglich. Antrag erfolgt durch AG auf der Basis
eines Bauzeitenplans.

## Zusätzlicher Text
Bauabwicklung, Bauzeitenplan
Es ist vorgesehen, die Arbeiten in zwei Etappen auszuführen:
1.Etappe (grün): Erstellung der nördlichen Stellplätze,
nach Freigabe der nördlichen Stellplätze
2.Etappe (gelb)  die südlichen Flächen.
siehe auch Skizze
Nach der Auftragserteilung ist durch den AN 2 Wochen nach
Auftragserteilung ein detaillierter Bauzeitenplan in MS Project /
OpenProject zu erstellen, dabei ist in Abstimmung mit dem AG
sicherzustellen, dass die Anlieferung von Gütern, die für den
notwendigen Versorgungsbetrieb (z.B Juraperl für Filter) wichtig sind,
erfolgen kann. Der Bauzeitenplan ist dem AG zur Prüfung und Freigabe
vorzulegen.
Der freigegebene Terminplan wird Vertragsbestandteil.
Lieferung 3-fach in Papierform sowie digital als mpp - und pdf-Datei an
die Bauüberwachung des AG.
Ein Bauzeitenplan muss bei Beginn der Arbeiten vorgelegt werden.
Desweiteren wird der Bauzeitenplan benötigt, um eine Ausnahmegenehmigung
von der Gemeinde- und Amtsverordnung "Schutz vor schädlichen
Einwirkungen durch Luftverunreinigungen, Geräusche oder sonstige
Emissionen" zu beantragen.

## Zusätzlicher Text
Qualifikation des ausführenden Personals
Durch den AN ist der für den Auftragsfall vorgesehene Schachtmeister /
Polier mit dem Angebot anzugeben .D ie Qualifikationen des
Schachtmeisters / Poliers sind dem  Angebot beizufügen . Der
Schachtmeister / Polier hat die
Arbeiten ständig vor Ort zu überwachen und nimmt an allen
Baubesprechungen teil .Die Baustelle wird ohne Anwesenheit des
Schachtmeisters vom A G / öBü stillgelegt !
Der Bauleiter des AN überwacht die wesentlichen Arbeiten vor Ort und
nimmt an allen Baubesprechungen teil .

## Bauabschnitt I Ost
Datum: 12.10.20

*Hinweis: Schachtmeister / Polier*
'....................'  ( Vom Bieter anzugeben )

*Hinweis: Bauleiter*
Der Bauleiter des AN überwacht die wesentlichen
Arbeiten vor Ort und nimmt an allen Baubesprechungen
teil .
Bauleiter:'....................' ( Vom Bieter anzugeben )

*Hinweis*
Baubesprechung Protokoll
Die Baubesprechungen finden wöchentlich statt . Der
Bauleiter und der Schachtmeister / Polier müssen befugt
sein, die Protokolle der Baubesprechungen im Anschluss
an die Baubesprechung rechtsverbindlich unterzeichnen
zu dürfen.

*Hinweis*
Nachunternehmer
Mit Vorlage des Bauzeitenplan sind auch die
Nachunternehmer / Subunternehmer zu benennen.
Subunternehmer der AN unterliegen den AN-Pflichten
gleichermaßen.
Die Weiterübertragung von Leistungen an Nachunternehmer
setzt in jedem Falle die Zustimmung des Auftraggebers
voraus.Die Zustimmung wird nur bei solchen
Nachunternehmern erteilt, deren
- Fachkunde,
- Mitgliedschaft in der Berufsgenossenschaft,
-Tariftreueerklärung (VHB- Bund),
-Unbedenklichkeitsbescheinigung des Finanzamts,
-Leistungsfähigkeit,
-Zuverlässigkeit,
nachgewiesen wird; dazu gehört auch, dass sie ihren
gesetzlichen Verpflichtungen zur Zahlung von Steuern
und Sozialabgaben nachgekommen sind und die
gewerberechtlichen Voraussetzungen erfüllen. Der AN
muss sicherstellen, dass Nachunternehmer die
übertragenen Leistungen nicht
weiter vergeben, es sei denn, der AG hat zuvor
schriftlich zugestimmt.
Durch den AG erfolgt eine schriftliche Freigabe über
den Einsatz des Nachunternehmers. Nachunternehmer, die
sich ohne Genehmigung auf dem Gelände aufhalten, werden
von dem Gelände verwiesen. Nachunternehmer sind von der
Teilnahme an Baubesprechungen und Baubegehungen
generell ausgeschlossen. Der AN hat die Leistungen
seiner Nachunternehmer zu koordinieren und zu
überwachen. Der AG wird Nachunternehmern keine
Weisungen erteilen, da zwischen AG und Nachunternehmer
kein Vertragsverhältnis besteht. Daher ist eine
Alleinarbeit von Nachunternehmern auf der Baustelle
ohne die Anwesenheit des AN nicht zulässig. Sollte
dieser Fall eintreten, wird die Baustelle durch den AG
stillgelegt.

*Hinweis*
SiGeKo
Vom AG wird erforderlichenfalls für die gesamte Dauer
der Baumaßnahme ein Sicherheits- und
Gesundheitsschutzkoordinator eingesetzt, von dem auch
ggf. der Sicherheits- und Gesundheitsschutzplan
erstellt wird. Der AN wird darauf hingewiesen, dass er
die alleinige Verantwortung für die Sicherheit auf
seiner Baustelle trägt.

*Hinweis*
Ausführung
Der AN verpflichtet sich, die Baustelle mit einem
qualifizierten Baustellenleiter besetzt zu halten.
Bindend sind ausschließlich die Anordnungen der
Bauüberwachung.
Leistungen, die als Bedarfspositionen im
Leistungsverzeichnis gekennzeichnet sind, dürfen nur
nach vorheriger Zustimmung der Bauüberwachung
ausgeführt werden, sonst verfällt der
Vergütungsanspruch.
Die in das Eigentum des AN übergegangenen Stoffe sind
fachgerecht zu entsorgen. Entsprechende Nachweise sind
auf Verlangen vorzulegen.

*Hinweis*
Maße und Ordinaten in der Örtlichkeit zu überprüfen
Vor der Aufnahme der Arbeiten sind die für die
Baumaßnahme maßgeblichen Maße, Höhen und Ordinaten
durch den AN in der Örtlichkeit zu überprüfen. Soweit
hierdurch gegenüber der Planung abweichende Maße bzw.
Ordinaten festgestellt werden, sind ggf. erforderliche
zusätzliche bzw. zu verändernde Baumaßnahmen
rechtzeitig vor Baubeginn mit der Bauleitung des
Auftraggebers abzustimmen.

*Hinweis*
Sprache auf der Baustelle
Der AN hat sicherzustellen, dass mit den Arbeitnehmern
jederzeit problemlos eine Verständigung in deutscher
Sprache möglich ist. Dies gilt auch für den Fall, dass
der AN Nachunternehmer einsetzt.

*Hinweis*
Bautagesberichte
Für jede Baumaßnahme sind Tagesberichte (Bautagebuch)
zu führen und dem AG täglich zu übergeben (Mail/Fax/
Papier).
Sie müssen alle Angaben enthalten, die für die
Ausführung und Abrechnung des Auftrages von Bedeutung
sein können. Dies können je nach Art der Leistung
insbesondere sein:
? Wetter, Temperaturen,
? Zahl und Art der auf der Baustelle beschäftigten
Arbeitskräfte,
? Zahl und Art der eingesetzten Großgeräte sowie deren
Zu- und Abgang,
? Anlieferung von Hauptbaustoffen,
? Art, Umfang und Ort der geleisteten Arbeiten mit den
wesentlichen Angaben über den Baufortschritt (Beginn
und Ende von Leistungen größeren Umfanges,
Betonierungszeiten und dergleichen),
? Behinderung und Unterbrechung der Ausführung,
? Arbeitseinstellung mit Angabe der Gründe,
? Unfälle und sonstige wichtige Vorkommnisse.

*Hinweis*
Stundenlohnarbeiten
Stundenlohnarbeiten dürfen nur nach vorheriger
Rücksprache mit der Bauleitung durchgeführt werden.
Rapportzettel müssen bis 18.00 Uhr des folgenden Tages
bei der Bauleitung eingegangen sein (Übermittlung per
Fax oder Email ist zulässig). Ansonsten werden die
Stunden nicht vergütet.

*Hinweis*
Abnahme
Die Leistungen bedürfen einer förmlichen Abnahme nach
Fertigstellung der Auftragsarbeiten.
Teilabnahmen werden nur für große, in sich
abgeschlossene, Teile der Leistung durchgeführt, es sei
denn bereits fertiggestellte Leistungen müssen genutzt
werden.

### Kapitel 1 Vorbereitende Arbeiten: Rückbau, Modellierung u. Erdarbeiten

*Hinweis*
Trennung Leitungen
Der AG trennt alle zu entfernenden Einrichtungen vom
Strom-und Gasnetz.

*Hinweis*
Lagerung Boden
Die Zwischenlagerung von Mutterboden mit Pflanzenresten
(Grasnarbe oder Streuauflage) hat in Form von
Bodenmieten zu erfolgen; und zwar
- in Endlosmieten in einer Höhe bis zu 0,80 m
oder
- in Trapezmieten mit einer Breite von maximal 5 m und
einer Höhe bis zu 1,30 m.
Bei der Lagerung von gesiebtem Boden gilt:
Für die Zwischenlagerung von Sandboden ohne wesentliche
Beimengungen von Pflanzenresten (z.B. Ackerboden)
können Trapezmieten von maximal 20 m Breite und einer
Höhe bis zu 2,00 m angelegt werden.
Mutterbodenmieten dürfen weder durch Befahren noch auf
sonstige Weise verdichtet werden.

**1.1 Baustelleneinrichtung**
Baustelle  einrichten, Anfahren, Abladen, Aufbauen und
Abfahren der Geräte, Unterkünfte und Baustofflager;
Sichern und Säubern der Baustelle und der Zufahrten
während der gesamten Bauzeit.
Herstellen von Anschlüssen für Strom und Wasser u.ä.
soweit dies vom AG nicht zur Verfügung gestellt werden
kann. Nach Beendigung der Baumaßnahme Wiederherstellung
der in Anspruch genommenen Lagerplätze und
Zufahrtsflächen.
Menge: 1,000 St

**1.2 Gehölzbestand entfernen mittlere Höhe 2 m**
Geschlossenen Gehölzbestand mittlere Höhe 2 m, z.B.
Hecken Sträucher roden und der Entsorgung zuführen.
Menge: 25,000 m²

**1.3 Gehölzbestand entfernen mittlere Höhe 1m**
wie vor Pos. 1.2.
aber mittlere Höhe 1 m, Bodendecker mit vereinzelten
Solitären, Sträuchern.
Menge: 120,000 m²

**1.4 Pflaster aufnehmen und der Entsorgung zuführen**
Pflaster, S-Verbund, Rechteck 20/10 Klinker 8 bis 10 cm
stark  aufnehmen und von der Baustelle entfernen.
Die Abrechnung der Entsorgung erfolgt über die
entsprechenden Positionen des Titels "Entsorgen".
Menge: 650,000 m²

**1.5 Pflaster aufnehmen und wiederverwenden**
Pflaster  Verbund 8*10 cm aufnehmen, lagern und zur
Angleichung an das neue Pflaster neu verlegen.
Menge: 100,000 m²

**1.6 Bordstein aufnehmen und der Entsorgung zuführen**
Bordsteine Tiefbord B 30/10cm und A-Bord 30/15/12
aufnehmen und der Entsorgung zuführen.
Die Abrechnung der Entsorgung erfolgt über die
entsprechenden Positionen des Titels "Entsorgen".
Abrechnung nach Wiegenoten.
Menge: 90,000 m

**1.7 Tragschicht aufnehmen und zwischenlagern.**
Tragschicht abtragen aus provisorischen Zufahrten /
Zugängen. Boden lösen, laden und auf der Baustelle
zwischenlagern.
Die Tragschicht wird im Zuge der Baumaßnahme wieder
verwendet.
Menge: 170,000 m³

**1.8 Abtrag Ober-/Mutterboden Strauchflächen 30 cm stark**
Oberboden einschl. Vegetationsdecke abtragen.
Unrat vorher und während der Arbeiten aussondern.
Aufgenommenen Oberboden auf Flächen des AN zur
Wiederverwendung transportieren und zwischenlagern.
Entfernung von Baustelle ca. 0,25 km.
Menge: 15,000 m²

**1.9 Abtrag Ober-/Mutterboden Rasenflächen 10 cm stark**
Oberboden einschl. Vegetationsdecke abtragen.
Unrat vorher und während der Arbeiten aussondern.
Aufgenommenen Oberboden auf Flächen des AN zur
Wiederverwendung transportieren und zwischenlagern.
Entfernung von Baustelle ca. 0,25 km.
Menge: 50,000 m²

**1.10 Bordstein Granit aufnehmen zur Wiederverwendung**
Einfassung aus Granitbord 100x20x8 cm aufnehmen und zur
Wiederverwendung auf der Baustelle palettiert lagern.
Menge: 16,000 m

**1.11 Randbefestigung Kaiklinker aufnehmen und der Entsorgung zuführ**
Randbefestigung Kaiklinker aus Betonrückenstütze, ca.
20 cm stark, aufnehmen.
Die Abrechnung der Entsorgung erfolgt über die
entsprechenden Positionen des Titels "Entsorgen".
Abrechnung nach Wiegenoten.
Menge: 12,000 m

**1.12 Entwässerungsrinne aufnehmen und der Entsorgung zuführen**
Entwässerungsrinne aus Polymerbeton bis DN 200 mit Rost
aus Gußeisen in Beton oder Mörtel versetzt, aufnehmen.
Unterbeton ca. 20 cm dick und Rückenstütze aufbrechen.
Einzukalkulieren sind alle erforderlichen Erdarbeiten
und Nebenleistungen.
Die Abrechnung der Entsorgung erfolgt über die
entsprechenden Positionen des Titels "Entsorgen".
Menge: 24,000 m

**1.13 Stabgitterzaun 2 m zur Wiederverwendung abbauen**
Zaun ausbauen und auf der Baustelle lagern.
Der Zaun ist mit Spezialschrauben gesichert, deren
Sechskantkopf beim Einbau abgedreht wurde.
Beschreibung Zaun:
Doppelstabmattenzaun, Gitterhöhe 2030 mm
Länge Gittermatten: 2510 mm
Zaunhöhe: 2080 mm (Gitterhöhe + ca. 50 mm
Bodenfreiheit)
feuerverzinkt, pulverbeschichtet Farbe grün.

.
Menge: 50,000 m

**1.14 Stabgitterzaun 2 m der Entsorgung zuführen**
*** Bedarfsposition mit GB
Stabgitterzaun wie vor beschrieben 1.13. abgebaut,
laden, der Entsorgung zuführen.
Die Abrechnung der Entsorgung erfolgt über die
entsprechenden Positionen des Titels "Entsorgen".
Menge: 27,000 m

**1.15 Fundamente (Bauschild) aufnehmen**
Fundamente unbewehrt aufnehmen.
Die Abrechnung der Entsorgung erfolgt über die
entsprechenden Positionen des Titels "Entsorgen".
Abrechnung nach Wiegenoten.
Menge: 1,000 m³

**1.16 Steuersäule für Tor ausbauen**
Steuersäule für Torsteuerung inkl. Fundament ausbauen
und zur Wiederverwendung lagern.
Die Trennung der Elektrik erfolgt bauseits.
Das Fundament 40*40*60 cm ist ebenfalls aufzunehmen und
zu entsorgen.
Die Abrechnung der Entsorgung erfolgt über die
entsprechenden Positionen des Titels "Entsorgen".
Menge: 1,000 St

**1.17 Splitt von Tragschicht abtragen**
Splitt auf der Tragschicht liegend abschieben und im
Zuge der Befestigung weiterer Flächen als
Sauberkeitsschicht einbauen.
Menge: 26,000 m³

**1.18 Rückbau: Kabelkanal Beton**
Kabelkanal aus Beton U-Form mit Deckel ausbauen und der
Entsorgung zuführen.
Breite 1,20 m
Tiefe: 0,70 m
Wandstärke Deckel und Boden 15cm, Wände 10 cm
Die Abrechnung der Entsorgung erfolgt über die
entsprechenden Positionen des Titels "Entsorgen".
Abrechnung nach Wiegenoten.
Menge: 36,000 t

**1.19 Rückbau: Kellerabdeckung**
Kellerabdeckung aus Beton armiert mit Asphalt überdeckt
Stärke ca. 15 cm Beton 5 cm Asphalt.
Die Decke wird vollständig abgetragen und der
Entsorgung zugeführt.
Die Abrechnung der Entsorgung erfolgt über die
entsprechenden Positionen des Titels "Entsorgen".
Menge: 5,000 m³

*Hinweis*
Verfüllen des verbliebenen Kellers mit
Tragschichtmaterial
Der vorhandene Keller ist mit Bauschutt/Kies verfüllt
worden. Dieses Gemisch ist mangels Zugänglichkeit nicht
ausreichend verdichtet worden.
Dieses Material wird verdichtet und mit
Tragschichtmaterial aus Pos. 1.7.überdeckt.
Die Arbeiten werden nach Aufwand ausgeführt gemäß des
Titels "Arbeiten zum Nachweis".

### Kapitel 2 Ver-Entsorgung / technische Ausrüstung

#### Abschnitt 2.1 Elektrische Versorgung / Ausrüstung

**2.1.1 Induktionsschleife liefern und verlegen**
Eine Induktionsschleife zur automatischen Steuerung des
Tores bei der Ausfahrt liefern und verlegen.
Die Schleife wird in eine neu verlegte Pflasterfläche
eingebaut. Sinnvollerweise erfolgt der Einbau vor
Verlegung des Pflasters.
Die Induktionsschleife soll sowohl auf PKW als auch auf
LKW reagieren können.
Die Schleife ist an die Torsteuerung anzuschließen
inkl. der dafür erforderlichen Erdarbeiten.
Menge: 1,000 St

**2.1.2 Kabelgraben und Leitungsverlegung für Außenbeleuchtung**
Erstellung Kabelgraben mit einer Tiefe von bis zu 1,0
m. In den Graben sind bis zu drei Kabel zu verlegen.
Die Kabel sind mit einem Trassenband zu kennzeichnen.
Vor dem Verfüllen der Kabelgräben sind die Kabel
einzumessen.
Verfüllung des Grabens mit steinfreiem Sand. Graben
lagenweise bis zur Standfestigkeit verdichten.
Die Kabel und das Trassenband werden bauseits gestellt.
Menge: 300,000 m

**2.1.3 Pollerleuchten liefern und aufstellen**
BEGA Garten- und Wegeleuchte 77221K3. Abgeblendetes,
gerichtetes Licht. LED, 10 W Leuchten-
Anschlussleistung, Leuchten-Lichtstrom 751 lm,
Farbtemperatur 3000 K. Farbwiedergabeindex (CRI) > 80.
Mit austauschbarem BEGA LED-Modul mit
Übertemperaturschutz und einer Lebenserwartung von
mindestens 50.000 Betriebsstunden. 20-jährige
Nachliefergarantie auf das LED-Modul und die
Verschleißteile. Mit LED-Netzteil 220-240 V, 0/50-60
Hz. Schutzart IP 65. Leuchte aus Aluminiumguss,
Aluminium und Edelstahl, Farbe Grafit. Klare,
schlagfeste Kunststoffabdeckung mit optischer Struktur.
Ohne Tür, mit eingebautem Anschlusskasten und 3-poliger
Klemme 4 qmm zum Anschluss der Kabel max. 3 x 2,5 qmm.
Mit Montageplatte zum Aufschrauben auf ein Fundament
oder auf das Erdstück 70895. Abmessungen: 190 x 275 mm.
Höhe der Leuchte über Flur 1000 mm. Farbe: Grafit, mit
Lackierung für Meerwasseratmosphäre
Menge: 21,000 St

**2.1.4 Erdstück 70895 liefern und einbauen**
*** Grundposition ZZ 1.0
BEGA Erdstück 70895, aus feuerverzinktem Stahl, nach EN
ISO 146. Länge 400 mm. Eine Schweißkonstruktion
bestehend aus Grundplatte, Rohrstück und Flanschplatte
mit Gewindeeinsätzen mit Befestigungsschrauben M8 x 25
aus Edelstahl, Werkstoff-Nr. 1.4301, seitliche
Leitungseinführung 70 x 30 mm. Für die Befestigung von
Leuchten und Lichtmasten mit Fußplatte im Boden.
Menge: 21,000 St

**2.1.5 Betonfundament für Pollerleuchte**
*** Wahlposition ZZ 1.1
Fundament C 25 40*40* 60 cm für Pollerleuchten liefern
und erstellen. Aussparung für Kabel vorsehen.
Menge: 21,000 St

**2.1.6 Lampenfundament (Köcher)**
Lampenfundament mit einem Köcher Durchmesser C 25 cm
quadratisch liefern/herstellen und gemäß Plan einbauen.
Maße 0,7*0,7*0,8 m, Einbautiefe 1 m, quadratischer
Grundriss.
Die bauseits gestellten Kabel werden als Schleife in
den Köcher eingefügt. Der Köcher wird während der
Bauzeit mit einem Deckel verschlossen,
Kabeldurchführung D 15 cm.
Menge: 6,000 St

**2.1.7 Schuchleuchte LED-Außenleuchte 48**
*** Grundposition ZZ 2.0
LED-Außenleuchte 48 1602 AB HA SWP (25W / 2.750lm)
mit hausseitiger Abschirmung (HA) in
seewasserresistenter Ausführung (SWP).
Menge: 10,000 St

**2.1.8 BEGA Aufsatzleuchte 77834S-002**
*** Wahlposition ZZ 2.1
Sonderausführung 77834S-002
BEGA Aufsatzleuchte 77834, modifiziert:
- mit Sonderlackierung.
Asymmetrisch-bandförmige Lichtstärkeverteilung.
Lichtlenkung durch alterungsbeständiges, polymerfreies
optisches System. LED, 13 W Leuchten-Anschlussleistung,
Leuchten-Lichtstrom 1750 lm, Farbtemperatur 4000 K.
Farbwiedergabeindex (CRI) > 80.
Mit austauschbarem BEGA LED-Modul mit
Übertemperaturschutz und einer Lebenserwartung von
mindestens 50.000 Betriebsstunden. 20-jährige
Nachliefergarantie auf das LED-Modul und die
Verschleißteile. Mit LED-Netzteil, DALI steuerbar, 220-
240 V, 0/50-60 Hz. Schutzart IP 66. Leuchte aus
Aluminiumguss, Aluminium und Edelstahl.
Kunststoffabdeckung mit optischer Struktur. Reflektor
aus eloxiertem Reinstaluminium. Werkzeugloser
Verschluss. Anstellwinkel einstellbar auf 0° oder 15°.
Mit fest angeschlossener Anschlussleitung X05BQ-F 5 G 1
qmm, Länge 6 m. Mastzopfdurchmesser 76 mm,
Einstecktiefe 90mm.
Abmessungen: 400 x 135 x 750 mm. Für Lichtpunkthöhen
von 4000 - 6000 mm.
Farbe: Grafit, mit Lackierung für Meerwasseratmosphäre.
Menge: 7,000 St

**2.1.9 Masten 6 m Montagehöhe für Schuchleuten**
*** Grundposition ZZ 3.0
Lichtmast zylindrisch, Leuchtpunkthöhe 6 m,
Zopfdurchmesser 76 mm, Seewasserbeständig mit doppelter
Pulverbeschichtung,
Farbe: Grafit.
Korrosivitätskategorie 04 # 05, DIN 12944 und 55633,
Mast mit Erdstück, ansonsten Standardausstattung wie
Anschlusskasten.
Menge: 6,000 St

**2.1.10 Lichtmast BEGA**
*** Wahlposition ZZ 3.1
Mast aus Stahl, zertifiziert nach EN 40. Konisch,
nahtlos gezogen
mit hohen Festigkeitswerten. Unterer Durchmesser 135
mm. Innen
und außen feuerverzinkt und lackiert. Oberfläche
vorbehandelt,
pulverbeschichtet und mit einer Einbrennlackierung
versehen. Tür
mit Vierkant-Verschluss aus Edelstahl und Gerätesteg
mit
Schutzleiteranschluss und zwei Schiebemuttern M6 zur
Aufnahme
eines Anschlusskastens. Höhe über Flur 5000 mm, mit
Erdstück
800 mm. Mastzopfdurchmesser 76 mm.
Inkl. der gemäss Herstellerangaben benötigten
Anschlußkästen.
Farbe: Grafit, mit Lackierung für Meerwasseratmosphäre.
Menge: 7,000 St

**2.1.11 Dreifachmastaufsat mit Tragstutzen in Sonderausführung 90°**
Dreifachmastaufsatz mit Tragstutzen 60mm, in
Sonderausführung 90°, Type: 610/3 90°.
Menge: 1,000 St

**2.1.12 Doppelmastaufsatz mit Tragstutzen 60mm 90°**
Doppelmastaufsatz mit Tragstutzen 60mm in
Sonderausführung 90°, Type: 610/2 90°.
Menge: 1,000 St

**2.1.13 Anfahrschutz aus Granitstelen**
*** Grundposition ZZ 4.0
Vorhandene Granitstelen  8/20/ 80 auf der Baustelle
lagernd herstellen. Die Stelen werden in ein
Betonfundament von 40*40* 60 cm eingebaut. Die Stelen
ragen 60 cm aus dem Grund.
Menge: 10,000 St

**2.1.14 Anfahrschutz Schutzbügel U-Form gelb/Schwarz**
*** Wahlposition ZZ 4.1
Schützbügel aus feuerverzinktem Rundrohr, Ø 76 mm,
ortsfest zum Einbetonieren.
Höhe über Grund 600 mm
Gesamtlänge: 1300 mm
Breite: 375 mm
inkl. Fundament liefern und einbauen.
Menge: 8,000 St

#### Abschnitt 2.2 Entwässerung/Wasserversorgung

**2.2.1 Schieber-, Hydrantenkappen anheben**
Schieberkappen an neue Höhe anpassen.
Umpflasterung entfernen über Pos. 1.4.
Menge: 12,000 St

**2.2.2 Schieber-, Hydrantenkappen einbauen**
*** Bedarfsposition mit GB
Schieberkappen einbauen. Material wird bauseits
gestellt.
Menge: 12,000 St

**2.2.3 Vorhandene Schächte Beton anpassen**
Vorhandene Schächte durch Betonausgleichsringe NW 100,
in einem Bereich von +/-10cm, in der Höhe anpassen.
Inklusive aller Arbeiten und Material.
Menge: 6,000 St

**2.2.4 Vorhandene Schächte Kunststoff anpassen**
Vorhandene Kabelziehschächte System ROMOLD, Typ ROM-Box
75/75 durch Einbau von Ausgleichselementen anpassen
Höhe bis 10 cm Inklusive aller Arbeiten und Material.
Menge: 6,000 St

**2.2.5 Vorhandene Schächte Kunststoff Rund D 400 anpassen**
Vorhandene Schächte Unpor D 400 durch Einbau von
Ausgleichselementen anpassen, Höhe bis 10 cm,
inklusive aller Arbeiten und Material.
Menge: 3,000 St

**2.2.6 Rohre DN 200 liefern und in Gräben verlegen**
Abwasserleitungen grün DN 200 bestehend aus
mineralgefülltem Polypropylen (PP). Abwasserrohre
entsprechen der DIN EN 14758-1 Hochlastkanalrohr mit
hoher Ringsteifigkeit im Schwerlastbereich einsetzbar.
Liefern und inkl. der benötigten Formteile und
Dichtungen einbauen.
Die Leitungen verlaufen unterhalb der befestigten
Flächen, die Leitungsgräben werden mit min. 40 cm
Oberbau überdeckt.
Die Herstellung der Gräben ist in den Preis
einzukalkulieren.
Menge: 60,000 m

**2.2.7 Formteile für Rohre DN 200**
Bögen, Stutzen, Verschlussstücke für Rohre der Position
2.2.6. liefern und im Zuge er Vorposition einbauen.
Menge: 15,000 St

**2.2.8 Entwässerungsrinne, 150 mm, breit liefern und einbauen**
Linienentwässerung, Rinnensystem gemäß DIN EN 1433/DIN
19580, Nennweite 150 mm,Belastungsklassen D 400
mit eingebautem Sohlgefälle.
Kantenschutzausführungen Stahl verzinkt.
Gußstahl Abdeckung schwarz mit schraubloser
Arretierung, Schlitzweite kleiner 16 mm Stirnplatten.
Dichtungen
komplett liefern und gemäß Herstellerangaben
fachgerecht einbauen und an die Rohrleitung
anschließen.
Menge: 31,500 lfdm

**2.2.9 Einlaufkasten für Rinne 150 mm mit Schlammeimer**
Einlaufkasten für Rinnen der Vorposition liefern und
wie in der Vorposition beschrieben einbauen.
Menge: 3,000 St

**2.2.10 Straßeneinläufe 50*50 cm komplett liefern und einbauen**
Straßenabläufe ohne (Geruchsverschluss) Klasse D 400
mit Aufsatz mit Rost und Rahmen aus Gusseisen, eben,
schmalen Schlitzen (kleiner 20 mm), min.
Einlaufquerschnitt 1000cm², Auslauföffnung NW 100 oder
150 mit mindestens einem Ausgleichsring oder einer
sonstigen Einrichtung zur späteren Höhenanpassung und
passendem Eimereinsatz mit Eimer komplett liefern und
einbauen.
Das Material des Korpus kann aus Beton oder Kunststoff
bestehen, es muss den einschlägigen Normen entsprechen
und für folgende Verwendung zugelassen sein:
Öffentliche Wege und Plätze, PKW- und LKW-Parkplätze,
Straßenrandentwässerung.
Angebotenes Produkt'...................................
.....................'
Menge: 1,000 St

**2.2.11 Straßeneinläufe 30*50 cm komplett liefern und einbauen**
Straßenabläufe ohne (Geruchsverschluss) Klasse D 250
mit Aufsatz mit Rost und Rahmen aus Gusseisen eben
schmalen Schlitzen ( kleiner 20 mm), min.
Einlaufquerschnitt 500cm², Auslauföffnung NW 100 oder
150.
Sonst wie unter Pos. 2.2.10.
Angebotenes Produkt'...................................
.....................'
Menge: 1,000 St

**2.2.12 Entwässerungsrinne Monoblock ausbauen und neu setzen**
Entwässerungsrinne mit eingebautem Gefälle und
Sinkkasten und Sandfang ausbauen, reinigen und neu auf
einem Betonfundament fachgerecht setzen.
ACO DRAIN® Entwässerungsrinne Monoblock RD 100 D, mit
Sinkkasten entsprechend DIN EN 1433 / DIN V 19580 für
Belastungsklasse A 15 - D 400 nach DIN EN 1433,
Rinnenkörper aus Polymerbeton P, einteilig nicht
verklebt,
 monolithisch,  natur
 Nennweite 10,0 cm,
 Baulänge 100,0 cm und 50 cm
 Einlaufquerschnitt  292,0 cm²
 Baubreite 16,0 cm,
nach Einbauanleitung des Herstellers verlegen.
Der Sinkkasten wird an eine vorhandene Leitung
angeschlossen.
Menge: 12,000 m

**2.2.13 Revisionselement für Rinne der Vorposition**
Revisionselement für Rinne der Vorposition 2.2.12. mit
abnehmbaren Rost liefern und einbauen.
Menge: 1,000 St

**2.2.14 Schuhabstreifer Bodenwanne, mit Gitterrost 100X50cm,**
Schuhabstreifer Bodenwanne aus Polymerbeton, mit
integrierter Stahlzarge (verzinkt), einliegendem
Maschenrost mit V-Stab Stahl verzinkt, Maschenweite ca.
9/31 mm, mit Ablaufloch für Rohrstutzen DN 100 und
Mittelstütze, liefern und nach Herstellerangaben
einbauen.
Der Anschluss an die Rohrleitung ist einzukalkulieren.
Fabrikat: '........................................'.

Baulänge: 100 cm
Baubreite: 50 cm
Bauhöhe: 8 cm
Menge: 3,000 Stk

#### Abschnitt 2.3 Zaunbau

**2.3.1 vorhandenen Zaun einbauen**
Der Einbau erfolgt nach Herstellervorschrift.
Der Zaun wurde im Zuge der Position1.13. ausgebaut.
Die Befestigungsschrauben und Kleinteile sind, soweit
durch den Ausbau nicht mehr verwendbar, zu liefern und
zu verwenden. Die Kosten der Kleinteile sind
einzukalkulieren.
Beschädigungen an der Verzinkung sind durch geeignete
Mittel (Kaltzink oder ähnliches) unverzüglich
auszubessern.
Menge: 23,000 m

**2.3.2 Zaun liefern und einbauen**
*** Bedarfsposition mit GB
Stahlmattenzaun komplett mit Pfosten als Ergänzung des
vorhandenen Zaunes liefern.
Beschreibung Zaun:
Doppelstabmattenzaun, Gitterhöhe 2030 mm
Länge Gittermatten: 2510 mm
Zaunhöhe: 2080 mm (Gitterhöhe + ca. 50 mm
Bodenfreiheit)
feuerverzinkt, pulverbeschichtet Farbe grün
Pfosten:
Rechteckrohr mit Kunststoff-Abdeckkappe 60/40/2 mm,
Pfostenlänge 2600 mm
Pfosten mit eingezogenen Gewindehülsen für die Aufnahme
der Edelstahl Flachkopfschrauben. Durch die oberste
Gewindehülse ist eine Montagehilfe aus Metall nicht
lösbar mit dem Pfosten verbunden und wird mit einem
Klemmstück überdeckt, so dass sie nach erfolgter
Montage nicht mehr sichtbar ist. Die Klemmstücke werden
mittels Spezial-Flachkopfschrauben aus Edelstahl am
Pfosten befestigt.
Montage:
Pfosten im Abstand von 2520 mm (Mitte-Mitte Pfosten)
höhen, lot- und fluchtgerecht in Betoneinzelfundamente
setzen; Betongüte B 15, Abmessung: 80x30x30 cm.
Die einzelnen Mattenelemente werden mit Hilfe der am
Pfosten befestigten Montagehilfe an den Pfosten
eingehängt und mit der U-Abdeckschiene aus hochwertigem
Stahl mittels der zu liefernden
Spezialflachkopfschrauben mit Innensechskant aus
Edelstahl am Pfosten befestigt, so dass die gesamte
Zaunanlage eine geschlossene Einheit bildet.
Beschädigungen sind mit Zink- und evtl. Farbspray
nachzubessern.
Menge: 5,000 m

**2.3.3 Eckausbildung erstellen**
Als Zulage zum Zauneinbau:
Erstellung Eckausbildung. Sie müssen entsprechend
angepasst werden und die überstehenden Gittermatten
werden gekürzt, die Beschädigungen und Schnittstellen
mit Zink- und evtl. mit Farbspray nachgebessert.
Die Befestigung der Matten erfolgt mittels eines
Spezial-Eckpfostens mit 2-seitigen U-Abdeckschienen.
Diese Pfähle sind vorhanden und sind aus den
vorhandenen Zaunpfählen herauszusuchen.
Menge: 5,000 St

**2.3.4 Anschluss an vorhandenen Zaun erstellen**
Als Zulage zum Zauneinbau:
Anschluss des neu einzubauenden Zauns an vorhandenen
Stahlmattenzaun gleicher Höhe herstellen bzw. an
unterschiedliche Zauntypen anpassen.
Die Anschlüsse müssen entsprechend angepasst werden und
die überstehenden Gittermatten werden gekürzt, die
Beschädigungen und Schnittstellen mit Zink- und evtl.
mit Farbspray nachgebessert.
Menge: 2,000 St

### Kapitel 3 Oberflächen

#### Abschnitt 3.1 befestigte Oberflächen

##### Bereich 3.1.1 Tragschichten

**3.1.1.1 Auskoffern Vegetationschicht**
Vegetationsschicht bis 50 cm tief auskoffern,
Untergrund standfest verdichten.
Das anfallende Material wird innerhalb des Geländes
eingebaut.
Menge: 150,000 m³

**3.1.1.2 Tragschicht Kies 2/32 30 cm sickerfähig Betonrasensteine**
Untergrund vor dem Einbau verdichten und
Tragschichtmaterial wasserdurchlässig  für befahrbare
Flächen und Borde Bk1,8 (Bauklasse III) mit
Einbaustärke 30cm höhengerecht mit einer Genauigkeit
von +/- 2 cm auf 4m liefern und einbauen und gemäß RStO
01 verdichten: Verformungsmodul EV2 mind. 150 MN/qm auf
der Tragschicht.
Bedenken hinsichtlich der Tragfähigkeit des Baugrundes
sind unverzüglich mitzuteilen.
Material: Straßenbaukies 2/32
Abrechnung nach Fläche.
Menge: 90,000 m²

**3.1.1.3 Tragschicht Kies 2/32 25 cm sickerfähig für Rasenwabe Kunststoff**
Tragschicht unter Rasenwaben Kunststoff und Platten.
Untergrund vor dem Einbau verdichten und
Tragschichtmaterial wasserdurchlässig für begehbare
Flächen mit Einbaustärke 25 cm höhengerecht mit einer
Genauigkeit von +/- 2 cm auf 4 m liefern, einbauen und
bis Standfestigkeit verdichten.
Bedenken hinsichtlich der Tragfähigkeit des Baugrundes
sind unverzüglich mitzuteilen.
Material:  Straßenbaukies 2/32.
Abrechnung nach Fläche.
Menge: 520,000 m²

**3.1.1.4 Tragschicht 30 cm**
Untergrund vor dem Einbau verdichten und
Tragschichtmaterial  für befahrbare Flächen und Borde
Bk1,8  (Bauklasse III) mit Einbaustärke 30 cm
höhengerecht mit einer Genauigkeit von +/- 2 cm auf 4 m
liefern und einbauen
und gemäß RStO 01 verdichten: Verformungsmodul EV2
mind. 150 MN/qm auf der Tragschicht.
Schottertragschicht, zentralgemischt, gem. ZTV SoB-StB
und DIN 18315 liefern, profilgerecht einbauen
und verdichten, einschließlich Herstellung des
Feinplanums. Der Grobschluffanteil darf maximal 5 %
betragen.
Körnung: 0/32 mm.
Abrechnung nach Fläche.
Menge: 575,000 m²

**3.1.1.5 Tragschicht 25 cm**
Untergrund vor dem Einbau verdichten und
Tragschichtmaterial  für befahrbare Flächen und Borde
Bk1,0  (Bauklasse IV) mit Einbaustärke 25 cm
sonst wie Pos. 3.1.1.2.
Menge: 405,000 m²

**3.1.1.6 Tragschicht ergänzen**
Schottertragschicht liefern und wie vor Pos. 3.1.1.5.
als Ergänzung der vorhandenenTragschicht einbauen aber
Einbaustärke: zwischen null und 30 cm.
Abgerechnet wird mit Lieferscheinnachweis.
Menge: 250,000 t

**3.1.1.7 Sauberkeitsschicht unter Traufe**
Untergrund vor dem Einbau verdichten und
Tragschichtmaterial wasserdurchlässig für begehbare
Flächen mit Einbaustärke 10 cm höhengerecht mit einer
Genauigkeit von +/- 2 cm auf 4 m liefern und einbauen
und bis Standfestigkeit verdichten.
Bedenken hinsichtlich der Tragfähigkeit des Baugrundes
sind unverzüglich mitzuteilen.
Material:  Straßenbaukies 2/32mm.
Menge: 26,000 m²

**3.1.1.8 Plattendruckversuch**
*** Bedarfsposition mit GB
Plattendruckversuch gemäß DIN 18134 zur Feststellung
der Tragfähigkeit der eingebauten Schichten.
Ort der Ausführung nach Angabe Bauleitung.
Menge: 3,000 St

##### Bereich 3.1.2 Randbefestigung, Rinnen

**3.1.2.1 Tiefbordstein 30/10 liefern und einbauen**
Tiefbord TB 30/10 100 liefern und höhen- und
fluchtgerecht auf 20 cm dickem Fundament aus C12/C15
versetzen und mit einer Rückenstütze aus Beton C12/C15
versehen.
Der Stein ragt ca. 10 cm über die angrenzende
Pflasterfläche heraus oder ist bündig mit
Pflasterfläche.
Die Dicke der Rückenstütze beträgt mindestens 11 cm.
Die DIN 18 318 und ZTV P-StB sind zu beachten.
Menge: 190,000 m

**3.1.2.2 Hochbbordstein A 12/15/30 liefern und einbauen**
Hochbord A 12/15/30
Sonst wie vor 3.1.2.1. beschrieben.
Menge: 10,000 m

**3.1.2.3 Kurven Hochbbordstein A 12/15/30 liefern und einbauen Zulage**
Zwei Kurvensteine 45° liefern und wie vor beschrieben
einbauen als Zulage.
Menge: 2,000 St

**3.1.2.4 Bordstein Granit bauseits gestellt einbauen**
Bordstein Granit, hellgrau, gespalten, 100x20x8 cm, auf
der Baustelle lagernd mit zu lieferndem Betonfundament.
Sonst wie vor 3.1.2.1. beschrieben einbauen.
Schnitte werden gesondert vergütet.
Menge: 70,000 m

**3.1.2.5 Rasenbordsteine Traufe u. Fußweg**
Rasenbordsteine aus Beton,100*20*5 cm liefern und
höhen- und fluchtgerecht auf 20 cm dickem Fundament aus
C12/C15 versetzen und mit einer Rückenstütze aus Beton
C12/C15 versehen.
Die Dicke der Rückenstütze beträgt mindestens 3 cm oben
und 10 cm unten.
Die Rückenstütze endet 5 cm unter Oberkante Rasenbord.
Fugenstöße der Bordsteine und Fugenstöße der Platten
sind gegeneinander zu versetzen.
Die Bordsteine werden entweder 1 bis 1,5 cm  tiefer
(Wege)
oder 10 cm (Traufenbegenzung) höher als der angrenzende
Belag eingebaut.
In fertiger Arbeit inkl. erforderlicher Schnitte, des
notwendigen Betons und der Erdarbeiten.
Menge: 300,000 m

**3.1.2.6 Pflasterrinne 32 cm zweireihig**
Zweireihige Pflasterrinne aus Rinnenpflaster 24/16/14
cm grau 32 cm liefern und höhen- und fluchtgerecht auf
20 cm dickem Fundament aus C12/C15 versetzen und mit
einer Rückenstütze aus Beton C12/C15 versehen.
Die Rinne liegt 2 cm unter der angrenzende
Pflasterfläche.
Die DIN 18 318 und ZTV P-StB sind zu beachten.
Menge: 53,000 m

**3.1.2.7 Pflasterrinne 50 cm dreireihig**
Dreireihige Pflasterrinne aus Rinnenpflaster 24/16/14
cm grau 50 cm. Sonst wie vor 3.1.2.6.
Menge: 4,000 m

##### Bereich 3.1.3 Deckschichten

**3.1.3.1 Verbundpflaster 10 cm grau Triloc liefern und verlegen**
Verbundpflaster 10 cm stark betongrau liefern und gemäß
Herstellerangaben einbauen.
Der Pflasterstein besteht aus drei gleich großen
Sechsecken, die geometrisch zusammengesetzt sind.
Länge 216mm
Breite 250/123mm
Dicke 100mm.

Notwendige Randsteine und Bettungsmaterial sind zu
liefern.
Beim Verlegen ist das Rastermaß zu beachten, um
Schnitte zu minimieren.
In fertiger Arbeit.
angebotenes Produkt: '...................'
Menge: 1370,000 m

**3.1.3.2 Verbundpflaster 10 cm farbig Triloc liefern und verlegen**
Verbundpflaster wie vor 3.1.3.1. beschrieben aber
farbig nach Wahl des AG.
Da Randsteine für farbige Pflaster nicht lieferbar
sind, werden die Ränder geschnitten.
Der Übergang farbig / grau erfolgt durch Verzahnen des
Pflasterverbandes.
In fertiger Arbeit.
angebotenes Produkt: '...................'
Menge: 520,000 m²

**3.1.3.3 Markierung Stellplätze**
Markierung der Trennliniene zwischen den Stellplätze
durch Pflasterstein hell.
Es wird jeder zweite graue Stein in der Reihe durch
einen farbigen Stein 3.1.3.2. ersetzt.
Die Länge beträgt jeweils 5 m ca.
Die Stellplatzbreite beträgt ca.:
Standard  2,70
Handicap 3,50
Wasserwerk 2,75.
Geringe Abweichungen durch das Raster des Pflasters
sind zulässig.
Menge: 37,000 St

**3.1.3.4 Betonpflaster grau liefern und verlegen (Zugänge)**
Betonpflaster grau, rechteckig, 20x10x10 cm, liefern
und fachgerecht im Reihenverband verlegen, einsanden
und abrütteln.
Der aufgebrachte Sand bleibt ca. 3 Wochen auf den
Flächen liegen, danach sind diese abzufegen.
Erforderliche Schnitte: sind trennscharf auszuführen
und in den Preis einzukalkulieren.
Zerbrochene oder verschmutzte Steine sind umgehend
auszuwechseln.
Bei der Fläche handelt es sich um  Fußwege 1 bis 2,5 m
breit.
Menge: 120,000 m²

**3.1.3.5 Betonpflaster farbig liefern und verlegen**
Betonpflaster farbig, rechteckig, 20x10x10 cm, liefern
und fachgerecht im Reihenverband verlegen, einsanden
und abrütteln.
Es ist zur Mischung aus mindestens 3 verschiedenen
Paletten zu pflastern.
Farbe gelbbraun anthrazit.
Der Stein ist zu bemustern.
Der aufgebrachte Sand bleibt ca. 3 Wochen auf den
Flächen liegen, danach sind diese abzufegen.
Erforderliche Schnitte: sind trennscharf auszuführen
und in den Preis einzukalkulieren.
Zerbrochene oder verschmutzte Steine sind umgehend
auszuwechseln.
Bei der Fläche handelt es sich um einen ca. 2,5 m
breiten Fußweg.
Menge: 290,000 m²

**3.1.3.6 Platten (75/50)50/6 liefern und verlegen**
Betonplatten 75/50 und 50*50 6 cm stark liefern und auf
einer zu liefernden Bettung fach- und höhengerecht
verlegen.
Menge: 35,000 m²

**3.1.3.7 Rasensteine Betonwaben**
Betonrasenstein Grünanteil min. 40% Rastermaß (Nennmaß)
, Plattendicke 100 mm:
400 x 600 mm liefern und mit 4 mm (3 - 5 mm Fugen)
unter Beachtung der DIN 18 318 und ZTV P-StB
fachgerecht verlegen. Die Waben sind mit Oberboden
locker bis zur Oberkante zu füllen und mit RSM 5.1
Parkplatzrasen  einzusäen.
Menge: 90,000 m²

**3.1.3.8 Rasenwabe 40*60 cm Kunsstoff liefern und einbauen**
Rasenwabe, grün  Rastermaß 40*60*4cm, Material: PE UV
beständig, Farbe: dunkelgrün.
Ausgleichsschicht: aus Material: Sand in einer Dicke
von: ca. 4-6 cm ist zu liefern und in den EP
einzukalkulieren.
Einbau unter Beachtung der Einbauhinweise des
Herstellers.
Der Einbau erfolgt im Verbund. Die Fläche kann dem
Rastermaß der Waben angepasst werden um Schnitte zu
vermeiden.
Die Waben sind mit Oberboden locker bis zur Oberkante
zu füllen und mit RSM 5.1 Parkplatzrasen einzusäen.

 Angebotenes Fabrikat: '...............................
.....'
Menge: 455,000 m²

**3.1.3.9 Rasenwabe Rand 40*60 cm Kunsstoff liefern und einbauen**
Rasenwaben wie vor Pos. 3.1.3.8. beidseitig des
Fußweges je eine Reihe, 40 cm breit.
Menge: 30,000 m²

**3.1.3.10 Traufenandeckung Granitsplitt 8/16 liefern und einbauen**
Granitsplitt hell grau liefern und auf der
vorbereiteten Sauberkeitsschicht gleichmäßig verteilen.
Abrechnung nach Lieferschein.
Menge: 3,000 m²

**3.1.3.11 Trennscharfe Schnitte Kunststoffwaben**
Trennscharfe Schnitte Kunststoffwaben herstellen.
Menge: 50,000 m

**3.1.3.12 Trennscharfe Schnitte Betonwerkstein u. Granit bis 10 cm Stärke**
Trennscharfe Schnitte im Borden, Pflaster, Platten und
in Betonrasensteinen herstellen.
Menge: 265,000 m

**3.1.3.13 Blockstufen Beton liefern und einbauen**
Beton-Blockstufen Sichtbeton, betongrau, glatt,
Maße: 100x35x15 cm liefern und auf ein Betonfundament
B15 setzen.
In fertiger Arbeit inkl. aller Neben-, Erdarbeiten und
Beton.
Schnitte werden gesondert vergütet.
Menge: 7,000 St

**3.1.3.14 Provisorischen Fußweg**
Auf der Baustelle gewonnene Tragschicht in einer Stärke
von 40 cm einbauen und mit dem Splitt der Pos. 1.17.
abdecken.
Menge: 20,000 m²

**3.1.3.15 Provisorischen Parkplätze Nebeneingang**
Auf der Baustelle gewonnene Tragschicht in einer Stärke
von 40 cm einbauen und mit dem Splitt der Pos. 1.17.
abdecken.
Menge: 20,000 m²

#### Abschnitt 3.2 Vegetationsflächen

##### Bereich 3.2.1 Flächenvorbereitung

**3.2.1.1 Dünensand als Vegetationsschicht liefern**
*** Grundposition ZZ 5.0
Dünensand auf der Insel gewonnen liefern und einbauen.
Menge: 100,000 m³

**3.2.1.2 Sand als Vegetationsschicht liefern**
*** Wahlposition ZZ 5.1
Sand aus einer Mischung zu gleichen Teilen aus
Mittelsand: 0,2 mm bis 0,63 mm
und
Feinsand: 0,05 mm bis 0,2 mm
liefern und einbauen. Die Mischung erfolgt im Zuge des
Einbaues und des Fräsens.
Menge: 100,000 m³

**3.2.1.3 Unterboden nährstoffarm aufnehmen und einbauen**
Auf der Insel gewonnenen Unterboden aus dem Geestkern,
auf der Baustelle lagernd, aufnehmen, transportieren
und gemäß Plan unter den künftigen Vegetationsflächen
einbauen.
Transportentfernung bis 500 m.
Menge: 153,000 m³

**3.2.1.4 Oberboden verlagern und einbauen**
Oberboden aus einer Miete auf dem Gelände aufnehmen und
zur Verwendungsstelle transportieren und flächig
einbauen.
Die Abrechnung erfolgt über Masse am Lagerort.
Transportentfernung bis 500 m.
Menge: 249,000 m³

**3.2.1.5 Feinmodellierung als Zulage**
Innerhalb der Vegetationsflächen aus vorhandenem
Material Dünen nach Plan und Angabe erstellen.
Menge: 235,000 m²

**3.2.1.6 Feinplanie der Vegetationsflächen**
Die vorhandene Oberfläche der Baufläche (vorwiegend
zukünftige Vegetationsflächen) ist auf die geforderten
Ausbauhöhen abzuschieben bzw. aufzuhöhen.
Menge: 1890,000 m²

**3.2.1.7 Flächen fräsen**
Bodenauftrag im Bereich der Trockenrasenflächen
bestehend aus Lagen von sandigem Oberboden und Sand
fräsen und so eine Vermischung herstellen.
Menge: 1469,000 m²

##### Bereich 3.2.2 Saatflächen

*Hinweis*
Herkunft Saatgut
Die Flächen sind nicht in der freien Landschaft. Arten,
die nicht aus dem Vorkommensgebiet stammen (z.B. aus
benachbarten Ursprungsgebieten) sind auch ohne
Ausnahmegenehmigung der  Naturschutzbehörden
verwendbar.

**3.2.2.1 Flächen einsäen Rasensaat Standard**
Zukünftige gefräste Rasenflächen planieren auf eine
Genauigkeit von +/- 5 cm auf 4 m, die Flächen werden
mit einem Gefälle von ca. 5% bis 10% ausgemuldet.
Anwalzen und die Fläche mit 25 g/m² Saatgut einsäen.
Nach der Einsaat Saatgut einharken.
Saatgut: RSM 2.3.
Die Rasenfläche ist bis zur Abnahme zu schneiden und zu
wässern.
Menge: 1108,000 m²

**3.2.2.2 Zulage für Rasensaatgut Regiosaat Trocken**
Nr. 5 Mager- und Sandrasen 2020 Ursprungsgebiet (UG) 01
Nordwestdeutsches Tiefland und angrenzende.
Ansaatstärke: 3 g/m² (30 kg/ha) inkl. Füllstoff und
Schnellbegrüner nach Angaben des Lieferanten.
Zusätzlich ist der Schnellbegrüner nach ca. 6 bis 8
Wochen auszumähen.
Lieferant:
Rieger-Hofmann GmbH
In den Wildblumen 7
74572 Blaufelden-Raboldshausen
Vorwahl 07952
Tel.  92 18 89-0
Fax 921 88999
info@rieger-hofmann.de
Menge: 196,000 m²

**3.2.2.3 Zulage für Rasensaatgut Frühjahr Blühende Landschaft**
*** Grundposition ZZ 6.0
Nr. 23 Blühende Landschaft -
Frühjahrsansaat 2020 (Nord)
Ansaatstärke: 2 g/m² (20 kg/ha) inkl. Füllstoff nach
Angaben des Lieferanten.
Fachgerechte, ggf. auch Selektive Schnitte, z.B.
ausmähen unerwünschter Aufwuchs.
Liefernachweis:
wie Pos.3.2.2.2.
Menge: 180,000 m²

**3.2.2.4 Zulage für Rasensaatgut Spätsommer Blühende Landschaft**
*** Wahlposition ZZ 6.1
Nr. 23 Blühende Landschaft -
Spätsommersaat 2020 (Nord)
Ansaatstärke: 2 g/m² (20 kg/ha) bei Aussat im
Spätsommer . Sonst wie Pos. 3.2.2.3.
Menge: 180,000 m²

**3.2.2.5 Zulage für Rasensaatgut Feuchtwiese**
Feuchtwiese (Blumen 30% / Gräser 70%)
Ansaatstärke 2 g/m², 20 kg/ha.
Sonst wie Pos.3.2.2.2.
Menge: 52,000 m²

##### Bereich 3.2.3 Pflanzflächen

**3.2.3.1 Einsaat Pflanzflächen /Zwischenbegrünung**
Einsaat der künftigen Pflanzflächen mit
"Veitshöchheimer Bienenweide Nord-West"
Ansaatstärke: 2 g/m² (20 kg/ha) inkl. Füllstoff  nach
Angaben des Lieferanten.
Liefernachweis:
Saaten Zeller GmbH & Co. KG
Ortsstr. 25
D-63928 Eichenbühl-Guggenberg
Tel. 09378-530 Fax. -699
Email: info@saaten-zeller.de
Homepage: www.saaten-zeller.de
Menge: 782,000 m²

##### Bereich 3.2.4 Pflanzarbeiten

*Hinweis*
Hinweise zur Pflanzung
Die Pflanzen sind in vorbereitete Pflanzflächen
fachgerecht nach Plan und Angabe zu pflanzen. Die
Wurzeln aller Pflanzen müssen angefeuchtet ins Erdreich
gebracht werden.
Topfballen und Container sind durch tauchen bis zur
vollständigen Sättigung vorzubereiten.
Der Gefahr der Windaustrocknung ist durch geeignete
Maßnahmen vorzubeugen. Die Größe der Pflanzlöcher
beträgt mind. den 1,5 fachen Durchmesser des
Wurzelwerks. Ein fachgerechter Pflanzschnitt ist
durchzuführen. Nach der Pflanzung sind die Pflanzen
fest anzutreten und auszurichten.
Bei Solitären und Einzelbäumen sind bei Bedarf
Gießringe anzulegen.

*Hinweis*
Hinweis Pflanzenerkrankungen
Die klimatischen Bedingungen auf der Insel Sylt
erschweren das Wachstum von Gehölzen.
Bei den Pflanz- und Pflegearbeiten ist auf
Pflanzengesundheit zu achten. Beschädigungen sind
unverzüglich zu versorgen.
Befall mit Krankheiten hier Monilia, Mehltau,
Rutenbrenner, Rotpustel etc. ist durch geeignete
gärtnerische Arbeiten einzudämmen.
Beim Schnitt von erkrankten Gehölzen ist das verwendete
Werkzeug vor der Weiterverwendung zu desinfizieren.
Es können keine Pflanzenschutzmittel eingesetzt werden.

*Hinweis*
Hinweise Wässerung
Die Pflanzen sind nach der Pflanzung durchdringend zu
wässern. Das Wässern nach der Pflanzung ist in den
Pflanzpreis einzukalkulieren. Weitere Bewässerungsgänge
werden gesondert vergütet.
Der AG führt Aufzeichnungen über die Niederschläge, die
aktuellen Werte können abgefragt werden.

*Hinweis*
Hinweise Verantwortlichkeit
Der AN hat Wässerung und Pflege eigenverantwortlich zu
organisieren. Wenn der AG oder die Bauleitung die
Notwendigkeit von Pflegevorgängen anmahnt sind
Pflegegänge binnen 3 Werktagen, Wässerungen binnen 24
Stunden auszuführen.

*Hinweis*
Schnitt bei der Pflanzung
Abweichend von den üblichen Standards erfolgt bei der
Pflanzung kein Schnitt der Krone. Die Windsituation auf
der Insel verlangt eine dichte Krone in der auch
abgestorbene Äste an der Luvseite zum Schutz der
übrigen Triebe beitragen.

###### Titel 3.2.4.1 Baumpflanzung

**3.2.4.1.1 ACER PSEUDOPLATANUS liefern und fachgerecht pflanzen**
ACER PSEUDOPLATANUS
BERG-AHORN  -  WEISS-AHORN
Form: HOCHSTAMM MIT DURCHGEHENDEM LEITTRIEB
Wuchsart: 3XV W Wurzelverp.: MDB
STAMMUMFANG: 14-16 Gattung: ACER
liefern und fachgerecht pflanzen
Menge: 9,000 St

**3.2.4.1.2 CARPINUS BETULUS liefern und fachgerecht pflanzen**
CARPINUS BETULUS
GEMEINE HAINBUCHE - GEMEINE WEISSBUCHE
Form: HOCHSTAMM MIT DURCHGEHENDEM LEITTRIEB
Wuchsart: 3XV W Wurzelverp.: CO
STAMMUMFANG: 14-16 Gattung: CARPINUS
liefern und fachgerecht pflanzen
Menge: 6,000 St

**3.2.4.1.3 POPULUS TREMULA liefern und fachgerecht pflanzen**
POPULUS TREMULA ASPE,ZITTER-ESPE,ESPE
Form: HOCHSTAMM MIT DURCHGEHENDEM LEITTRIEB
Wuchsart: 3XV W Wurzelverp.: MDB
STAMMUMFANG: 14-16 Gattung: POPULUS
liefern und fachgerecht pflanzen
Menge: 7,000 St

**3.2.4.1.4 PRUNUS AVIUM liefern und fachgerecht pflanzen**
PRUNUS AVIUM SUESS-KIRSCHE,VOGEL-KIRSCHE
Form: HOCHSTAMM MIT DURCHGEHENDEM LEITTRIEB
Wuchsart: 2XV Wurzelverp.: MB
STAMMUMFANG: 14-16 Gattung: PRUNUS
liefern und fachgerecht pflanzen
Menge: 7,000 St

**3.2.4.1.5 SORBUS AUCUPARIA liefern und fachgerecht pflanzen**
SORBUS AUCUPARIA
GEMEINE EBERESCHE - VOGELBEERBAUM
Form: HOCHSTAMM MIT DURCHGEHENDEM LEITTRIEB
Wuchsart: 3XV W Wurzelverp.: OB
STAMMUMFANG: 14-16 Gattung: SORBUS
liefern und fachgerecht pflanzen
Menge: 2,000 St

**3.2.4.1.6 Dreiböcke für Hochstämme liefern und Aufstellen**
Dreiböcke liefern und errichten. Material:
- Kokosanbund oder Baumbinder
- 3 Baumpfähle geschält, 2,5 m lang, 8-10 cm
Kopfdurchmesser, nicht imprägniert
- 3 Halbrundriegel, 0,8 m lang, Durchmesser 7 cm, incl.
Nägel
Die Dreiböcke sind vor dem Pflanzen aufzustellen.
Menge: 31,000 St

**3.2.4.1.7 Bewässerungssäcke min. 60 l Volumen liefern und aufstellen**
Mobile Bewässerung für Neuanpflanzungen. Den
Bewässerungssack um den Stamm legen und  mit seinem
Reißverschluss fixieren und anschließend mit Wasser
füllen.  Die Abtropfzeit :  ca. 5 - 6 Stunden pro 60l
Füllung.
liefern und anbringen
Menge: 31,000 St

###### Titel 3.2.4.2 Hecken und Zaunbegrünung

*Hinweis*
Pflanzung als Hecke
Die Heckenpflanzen werden immer im Norden in einer
Doppelriehe dreier Gruppen gepflanzt.
An der Ostseite Parkplatz nur Liguster

**3.2.4.2.1 ACER CAMPESTRE liefern und fachgerecht pflanzen**
ACER CAMPESTRE
FELD-AHORN - HECKEN-AHORN - MASSHOLDER
Form: LEICHTER HEISTER Wuchsart: 1XV
Wurzelverp.: OB HOEHE: 100-125
Gattung: ACER liefern und fachgerecht pflanzen
Menge: 43,000 St

**3.2.4.2.2 CRATAEGUS MONOGYNA liefern und fachgerecht pflanzen**
CRATAEGUS MONOGYNA
EINGRIFFLIGER WEISSDORN
Form: VERPFLANZTER STRAUCH
Wurzelverp.: OB 3: TR HOEHE: 60-100
Gattung: CRATAEGUS
Menge: 43,000 St

**3.2.4.2.3 LIGUSTRUM VULGARE liefern und fachgerecht pflanzen**
LIGUSTRUM VULGARE
GEMEINE RAINWEIDE, ZAUNRIEGEL
Form: VERPFLANZTER STRAUCH
Wurzelverp.: OB 6: TR HOEHE: 60-100
Gattung: LIGUSTRUM
liefern und fachgerecht pflanzen
Menge: 118,000 St

**3.2.4.2.4 LONICERA PERICLYMENUM HOEHE: 60-100**
LONICERA PERICLYMENUM
WALD-GEISSBLATT
Form: SCHLINGPFLANZE Wuchsart: 2XV
Wurzelverp.: CO HOEHE: 60-100
Container: 2,0 L Gattung: LONICERA
liefern und je 2 Stück pro Zaunelement  am Zaun
pflanzen.
Stäbe sind zu entfernen und die Ranken sind am Zaun mit
zu lieferndem Bindematerial zu befestigen
Menge: 54,000 St

###### Titel 3.2.4.3 Flächige Pflanzung

*Hinweis*
Beete

**3.2.4.3.1 ROSA PIMPINELLIFOLIA endemisch liefern und pflanzen**
BIBERNELL-ROSE - DUENEN-ROSE
Form: VERPFLANZTER STRAUCH
Es sind nur Rosen mit der genetischen Ausstattung der
Insel Sylt zulässig.
Lieferant:
Husumer Baumschulen
Schleswiger Chaussee 72
25813 Husum
Telefon: 0 48 41 - 7 23 09
Telefax: 0 48 41 - 72 06 64
E-Mail: info@husumer-baumschulen.de
oder gleichwertig
Lieferant: '...........................................
...'
Menge: 315,000 St

**3.2.4.3.2 Ammophila arenaria liefern und pflanzen**
*** Grundposition ZZ 7.0
Strandhafer Ammophila arenaria
Wurzelverp.: Tb Gattung: AMMOPHILA
Pflgr.: Graeser
Menge: 800,000 St

**3.2.4.3.3 Ammophila arenaria Wildpflanze liefern und pflanzen**
*** Wahlposition ZZ 7.1
Strandhafer Ammophila arenaria
in den Sylter Dünen gewonnen.
Genehmigung der Grundeigentümer zum Halm stechen wird
vom AN eingeholt
Menge: 800,000 St

**3.2.4.3.4 Leymus arenarius (strandroggen) liefern und pflanzen**
Strandroggen
Leymus arenarius (strandroggen)
Wurzelverp.: Tb Gattung: LEYMUS
Pflgr.: Graeser
Menge: 50,000 St

**3.2.4.3.5 Cornus sanguinea liefern und pflanzen**
Roter hartriegel Cornus sanguinea
Form: Solitär Wuchsart: 3xv
Wurzelverp.: C Gattung: CORNUS
Container: 15,0 L Höhe: 125-150
Pflgr.: Laubgehoelze
Menge: 1,000 St

**3.2.4.3.6 Crataegus laevigata liefern und pflanzen**
Zweigriffliger weissdorn
Crataegus laevigata Form: Solitär
Wuchsart: 3xv Wurzelverp.: mDb
Gattung: CRATAEGUS Höhe: 125-150
Pflgr.: Laubgehoelze
Menge: 2,000 St

**3.2.4.3.7 Elaeagnus angustifolia liefern und pflanzen**
Schmalblaettrige oelweide
Elaeagnus angustifolia Form: Solitär
Wuchsart: 3xv Wurzelverp.: mDb
Gattung: ELAEAGNUS Höhe: 125-150
Pflgr.: Laubgehoelze
Menge: 5,000 St

**3.2.4.3.8 Rosa canina liefern und pflanzen**
Heckenrose - heiderose Rosa canina
Form: Strauch Wuchsart: 2xv
Wurzelverp.: C Gattung: ROSA
Container: 3,0 L Höhe: 60-100
Pflgr.: Laubgehoelze
Menge: 3,000 St

**3.2.4.3.9 Rosa pimpinellifolia liefern und pflanzen**
Bibernellrose - duenenrose
Rosa pimpinellifolia Form: Strauch
Wuchsart: 2xv Wurzelverp.: C
Gattung: ROSA Container: 3,0 L
Höhe: 60-100 Pflgr.: Laubgehoelze
Menge: 20,000 St

**3.2.4.3.10 Salix aurita liefern und pflanzen**
Ohrweide - salbeiweide Salix aurita
Form: Strauch Wuchsart: 2xv
Wurzelverp.: C Gattung: SALIX
Container: 3,0 L Höhe: 40-60
Pflgr.: Laubgehoelze
Menge: 2,000 St

**3.2.4.3.11 Salix lanata liefern und pflanzen**
Woll-weide Salix lanata Form: Strauch
Wuchsart: 2xv Wurzelverp.: C
Gattung: SALIX Höhe: 40-60
Pflgr.: Laubgehoelze
Menge: 8,000 St

**3.2.4.3.12 Salix repens argentea liefern und pflanzen**
Silberkriechweide, sandweide
Salix repens argentea Form: Strauch
Wuchsart: 2xv Wurzelverp.: C
Gattung: SALIX Container: 3,0 L
Breite: 40-60 Pflgr.: Laubgehoelze
Menge: 6,000 St

**3.2.4.3.13 Salix rosmarinifolia liefern und pflanzen**
Lavendel-weide - rosmarin-weide
Salix rosmarinifolia Form: Strauch
Wuchsart: 2xv Wurzelverp.: C
Gattung: SALIX Container: 3,0 L
Breite: 40-60 Pflgr.: Laubgehoelze
Menge: 8,000 St

**3.2.4.3.14 Tamarix ramosissima liefern und pflanzen**
Erikastrauch - kaspische tamariske
Tamarix ramosissima Form: Strauch
Wuchsart: 2xv Wurzelverp.: C
Gattung: TAMARIX Container: 3,0 L
Höhe: 60-100 Pflgr.: Laubgehoelze
Menge: 2,000 St

**3.2.4.3.15 Ulex europaeus liefern und pflanzen**
Stechginster Ulex europaeus
Form: Strauch Wuchsart: 2xv
Wurzelverp.: Tb Gattung: ULEX
Höhe: 40-60 Pflgr.: Laubgehoelze
Menge: 7,000 St

**3.2.4.3.16 Viburnum opulus liefern und pflanzen**
Gemeiner schneeball Viburnum opulus
Form: Solitär Wuchsart: 3xv
Wurzelverp.: mB Gattung: VIBURNUM
Höhe: 125-150 Pflgr.: Laubgehoelze
Menge: 2,000 St

**3.2.4.3.17 Phragmites australis liefern und pflanzen**
Schilf, ried, rohr Phragmites australis
Wurzelverp.: Tb Gattung: PHRAGMITES
Pflgr.: Wasserpflanzen
Menge: 50,000 St

###### Titel 3.2.4.4 Pflege

*Hinweis*
Pflanzenschutz
Der Einsatz von Pflanzenschutzmitteln ist auf den
Flächen nicht zulässig.
Die Bekämpfung von Pflanzenkrankheiten ist nur über
Rückschnitt bzw. entfernen der betroffenen Pflanzen
zulässig.

**3.2.4.4.1 Dünen- und Bodendeckerflächen Pflege (Fertigstellung)**
Dünen- und Bodendeckerflächen von der Pflanzung bis zur
Abnahme im Juli nach der Pflanzung pflegen.
Ein Pflegedurchgang umfasst folgende Leistungen:
- Entfernen unerwünschten Aufwuchses, dabei ist
besonders auf Gehölze (z.B. Brombeere, Ahorn) und
Wurzelunkräuter (z.B. Giersch, Quecke) zu achten
- Entfernen trockener Triebe
- Entfernen trockener Blüten und Blütenstände
- Kontrolle der Pflanzen auf Schädlingsbefall und
Mangelerscheinungen.
Das Wildkraut ist vollständig von der Fläche zu
entfernen.
Die Pflanzen sind bei der Pflege zu schonen. Irrtümlich
entfernte Pflanzen sind zu ersetzten.
Beim Kontrollgang notwendig erscheinende
Pflegemaßnahmen sind nach Rücksprache mit den Planern
unverzüglich durchzuführen.
Menge: 250,000 m2

**3.2.4.4.2 Gehölzflächen Pflege (Fertigstellungspflege)**
neu angelegte  Gehölzflächen in unterschiedlicher
Breite mit einer höheren Pflegeintensität von der
Pflanzung bis zur Abnahme im Juli nach der Pflanzung
pflegen..
Die Verkrautung ist bei Wuchshöhen unter 8 cm zu
entfernen. Vergrasungen mit 10 cm Durchmesser
(~Handteller) sind  zu entfernen. Das Wildkraut ist
vollständig von der Fläche zu entfernen.
- Entfernen unerwünschten Aufwuchses, dabei ist
besonders auf Gehölze (z.B. Brombeere, Ahorn) und
Wurzelunkräuter (z.B. Giersch, Quecke) zu achten
- Entfernen trockener Triebe
- Entfernen trockener Blüten und Blütenstände
- Kontrolle der Pflanzen auf Schädlingsbefall und
Mangelerscheinungen.
 Irrtümlich entfernte Pflanzen sind zu ersetzten.
Beim Kontrollgang notwendig erscheinende
Pflegemaßnahmen sind nach Rücksprache mit den Planern
unverzüglich durchzuführen.
Menge: 100,000 m2

**3.2.4.4.3 Formschnitt Hecke (H)**
Jährlicher 2-maliger fachgerechter Formschnitt von
Hecken.
Der Preis ist für die ganzjährige Pflege anzugeben.
Menge: 68,000 m

**3.2.4.4.4 Dünger liefern NPK schnell fließend**
Volldünger NPK 13+9+16 (+4+7)
N  13 %  P2O5 13 % K2O  16 % MgO 16 %S  7 %
liefern.
Menge: 10,000 kg

**3.2.4.4.5 Dünger liefern NPK langsam fließend**
Organisch-mineralischer Dünger für alle Pflanzungen mit
Sofort-und Langzeitwirkung
Organisch-mineralischer NPK-Dünger 7-6-12 + 4  MgO 7 %
N6 % P2O5 12 % K2O 4 % MgO4, 7% Schwefel33 % organische
Substanz Korngröße: Mikrogranulat (Granulatgröße: 800 -
2500 Mikrometer, wovon mindestens 80% zwischen 1000 und
2000 Mikrometer liegen
Menge: 10,000 kg

**3.2.4.4.6 Rückschnitt, kranke Trieb rausschneiden**
Pflanzen bis ins gesunde Holz zurückschneiden.
Befallene Triebe dabei einsammeln und sofort entsorgen.
Schneidwerkzeuge sind im Laufe vor dem Einsatz an
gesunden Pflanzen mit zugelassenen Mitteln zu
desinfizieren.
Die Arbeiten sind durch oder nur unter Aufsicht eines
Mitarbeiters mit Sachkundenachweis Pflanzenschutz
zulässig.
Es ist mit Rutenbrenner bei Salix zurechnen.
Bei Feuerbrand ist die befallene Pflanze sofort zu
entfernen
Menge: 450,000 St

**3.2.4.4.7 Bewässerungsdurchgang**
Ein Bewässerungsdurchgang umfasst die Inbetriebnahme
der Regner und ggf. Neupositionierung wenn der Wind
dies erforderlich macht. Das Füllen der
Bewässerungssäcke. Wässern der Pflanzen die durch die
Regner nicht erreicht werden.
Das Wasser wird kostenlos vom AG gestellt.
Die Flächen müssen so gewässert werden, dass die oberen
10 cm gut durchfeuchtet werden.
Menge: 6,000 St

### Kapitel 4 Arbeiten zum Nachweise

*Hinweis*
Stundenlohnarbeiten
Stundenlohnarbeiten durch Arbeitskräfte auf Anordnung
des AG ausführen. Der Verrechnungssatz für die
jeweilige Arbeitskraft umfasst sämtliche Aufwendungen,
insbesondere den jeweiligen Lohn einschließlich
vermögenswirksamer Leistungen mit den Zuschlägen für
Gemeinkosten (Sozialkassenbeiträge, Winterbauumlage und
dgl.) sowie Lohn- bzw.
Gehaltsnebenkosten und Zuschläge für Überstunden.
Zuschläge für Nacht-, Sonntags- und Feiertagsarbeit
werden gesondert vergütet.

**4.1 Facharbeiter**
*** Bedarfsposition mit GB
Verrechnungssatz für Facharbeiter (Gärtner, Tiefbauer).
Menge: 30,000 h

**4.2 Arbeitskraft (Baufachwerker)**
*** Bedarfsposition mit GB
Verrechnungssatz für Baufachwerker u. dgl..
Menge: 30,000 h

**4.3 LKW 13 Tonnen Zuladung**
*** Bedarfsposition mit GB
Inkl. Bedienungspersonal sowie Treib- und
Schmierstoffe, betriebsbereit auf der Baustelle.
Menge: 20,000 h

**4.4 Radlader 0,8-1,5m³ Schaufelinhalt**
*** Bedarfsposition mit GB
Inkl. Bedienungspersonal sowie Treib- und
Schmierstoffe, betriebsbereit auf der Baustelle.
Menge: 20,000 h

**4.5 Radlader bis 0,5 m³ Schaufelinhalt**
*** Bedarfsposition mit GB
Inkl. Bedienungspersonal sowie Treib- und
Schmierstoffe, betriebsbereit auf der Baustelle.
Menge: 20,000 h

**4.6 Minibagger**
*** Bedarfsposition mit GB
Inkl. Bedienungspersonal sowie Treib- und
Schmierstoffe, betriebsbereit auf der Baustelle.
Menge: 20,000 h

**4.7 Bagger über 10 Tonnen Betreibsgewicht**
*** Bedarfsposition mit GB
Inkl. Bedienungspersonal sowie Treib- und
Schmierstoffe, betriebsbereit auf der Baustelle.
Menge: 20,000 h

**4.8 Rüttler ohne Bedienung**
*** Bedarfsposition mit GB
Flächenrüttler handgeführt
min. 30 kN Rüttelkraft
Menge: 20,000 h

**4.9 Recyclingmaterial Z 0 ab Grube**
*** Bedarfsposition mit GB
Recyclingmaterial 0/45 liefern und auf der baustelle
abladen
Menge: 20,000 to

### Kapitel 5 Entsorgung

**5.1 Entsorgung von Pflanzenteilen**
Entsorgung von Pflanzenteilen beim Aussieben anfallende
Pflanzenteile aufnehmen und entsprechend den aktuellen
Vorschriften fachgerecht einer Wiederverwertung oder
Entsorgung zuzuführen.
Abrechnung nach Wiegenoten.
Menge: 5,000 t

**5.2 Bauschutt beim Abtrag anfallend entsorgen**
Bauschutt beim Abtrag anfallend entsprechend den
aktuellen
Vorschriften fachgerecht einer Wiederverwertung oder
Entsorgung zuzuführen.
Abrechnung nach Wiegenoten.
Menge: 20,000 t

**5.3 gemischte Bauabfälle**
Gemischte Bauabfälle entsprechend den aktuellen
Vorschriften fachgerecht einer Wiederverwertung oder
Entsorgung zuführen.
Abrechnung nach Wiegenoten.
Menge: 20,000 t

**5.4 Beton Pflastersteine und Betonkanal**
Betonreste entsprechend den aktuellen Vorschriften
fachgerecht einer Wiederverwertung oder Entsorgung
zuführen.
Abrechnung nach Wiegenoten.
Menge: 175,000 t

**5.5 Kunststoffabfall**
Kunststoffe (Folien, Rohre, etc.) entsprechend den
aktuellen
Vorschriften fachgerecht einer Wiederverwertung oder
Entsorgung zuführen.
Abrechnung nach Wiegenoten.
Menge: 2,000 t

**5.6 Holzabfälle**
Bauholz entsprechend den aktuellen Vorschriften
fachgerecht einer Wiederverwertung oder Entsorgung
zuführen.
Abrechnung nach Wiegenoten.
Menge: 5,000 t

**5.7 Boden Z0 verwerten/entsorgen**
Boden bzw. Fels aus den Bodenmieten lösen, laden und
der
Verwertung nach Wahl des AN zuführen.
Bodenanalyse nach Unterlagen des AG.
Zuordnungswert nach LAGA = Z0.
Entsorgung nach TR LAGA mit entsprechendem Nachweis.
Die Erzeuger- und Nachweispflichten gehen auf den AN
über. Der AN hat unter Berücksichtigung der aktuellen
Gesetzes- und Erlasslage das elektronische
Abfallnachweisverfahren (eANV) durchzuführen.
Gebühren für die Entsorgung sind einzurechnen.
Abgerechnet wird nach Wiegescheinen.
Abrechnungsfaktor=1,90to/m3.
Menge: 40,000 m³

**5.8 Boden entsorgen Zulage (Z1.1 bis Z1.2)**
Als Zulage zur Vorposition 5.7. nicht
überwachungsbedürftigen Boden mit Zuordnungswert nach
LAGA Z1.1 bis Z1.2 aus Bodenmieten.
Boden in Eigentum des AN übernehmen und entsprechend
den aktuellen Vorschriften fachgerecht einer
Wiederverwertung oder Entsorgung zuführen.
Entsorgungskosten oder Deponiegebühren werden nicht
gesondert vergütet.
Die Notwendigkeit ist durch ein Baugrundgutachten zu
dokumentieren und nur auf Anordnung des AG
durchzuführen.
Berechnet wird der Mehraufwand gegenüber Boden Z0.
Abrechnung nach Wiegescheinen.
Abrechnungsfaktor= 1,90to/m3.
Menge: 10,000 m³

USt %: 19,00
